# Straßeninstandsetzungarbeiten 2024 in der Gemeinde Biederbach der Gemeinde Winden im Elztal und
Angebotsaufforderung (GAEB DA XML 3.2, DA83)
Projekt: Straßeninstandsetzungarbeiten  2024 in der  Gemeinde Biederb
Projektbezeichnung: Straßeninstandsetzungarbeiten  2024 in der  Gemeinde Biederbach der  Gemeinde Winden im Elztal  und
Währung: EUR
Vergabeart: Öffentliche Ausschreibung
Eröffnung: 20.06.2024 10:30:00
Ende der Zuschlagsfrist: 19.07.2024
Abgabeort: Bürgersaal Rathaus Stadt Elzach
Ausführungsbeginn: 09.09.2024
Ausführungsende: 25.10.2024
Auftraggeber: Gemeinde Biederbach, Gemeinde Winden im Elztal, Stadt Elzach
Erstellt mit: AVAPLAN, AVAPLAN win64bit 24.2.2.3603, 17.05.2024

## Tief- und Straßenbau
EP-Anteile: Löhne; Stoffe

### Abschnitt 1 Maßnahme Biederbach

#### Titel 1.1 Baustelleneinrichtung

**1.1.10 Einr.Räum.Vorh.**
*** Pauschalposition
Einrichten und Räumen der Baustelle
Folgende Leistungen werden abgegolten:
An- u. Abtransport, sowie mehrmaliges Aufstellen
und Abbauen aller für die Bauarbeiten benötigen
Geräte und Maschinen während der gesamten Bauzeit.-
Anmieten privater Lagerplätze-Wiederinstandsetzen aller
benötigten Lagerplätze
und deren Zufahrtswege-Abbau, Unterhalt und Abfuhr von
Baubüros, Baucontainer, Werkzeugcontainer etc.-Auf- und Abbau sowie
mehrmaliges Umsetzen der Verkehrssicherungsmaßnahmen nach StVO gemäß den Auflagen und Bestimmungen der Behörden während
der gesamten Bauzeit.
Die Kosten für die Vorhaltung und den Betrieb der
Maschinen, Geräte, Treib- und Schmiermittel, Anlagen sowie Löhne
und Auslösungen sind in die Einheitspreise einzurechnen.
In den EP sind die zwei örtlich getrennten Baumaßnahmen (ca. 2km),
in der Gemeinde Biederbach mit einzurechnen
Menge: 1,000 psch

**1.1.20 Kennzeichnen der Baustelle**
*** Pauschalposition
Dazu gehört die Einholung der erforderlichen
verkehrsrechtlichen Genehmigung inkl. Genehmigungsgebühr beim Landratsamt Emmendingen.

Verkehrssicherung und -Regelung mit den erforderlichen
Verkehrs- u. Hinweiszeichen, Schutz- u.
Sicherheitseinrichtungen,
nach den Vorschriften der Straßenverkehrsordnung,
ausgenommen Ampelanlagen.
Während der Bauzeit aufstellen, vorhalten und
mehrmaliges Umsetzen und abbauen. Es sind nur reflektierende
Verkehrszeichen zu verwenden.
Arbeiten für die Verkehrsbeschilderungen und deren
Unterhaltung sind mit einzurechnen.
In den EP sind die zwei örtlich getrennten Baumaßnahmen (ca. 2km),
in der Gemeinde Biederbach mit einzurechnen
Menge: 1,000 psch

#### Titel 1.2 Erdarbeiten

**1.2.10 Bodenaushub**
Lösen und laden von Boden der Boden-Klasse 3-5.
Herstellen eines Erdplanums, Verdichten des Erdplanums.
Aushubmaterial laden und auf eine geeignete Deponie fahren.
Aushubmaterial geht in Eigentum des AN,
inkl. Deponiegebühren.
Menge: 10,000 m³

**1.2.20 Zulage Handschacht**
Handschacht als Zulage zur Vorposition
in Absprache mit der Bauleitung.
Menge: 2,000 m³

**1.2.30 Unterlage profilieren**
Unterlage aus Schicht ohne Bindemittel auf Sollhöhe
profilieren und verdichten.
Ggf. Material 0/45 für Profilausgleich bis 5 cm liefern oder
überschüssiges Material entfernen.
Material der Unterlage: Kies, Kies-Sand-Gemisch.
Verformungsmodul der profilierten Unterlage 100MN/m2.
Menge: 50,000 m²

**1.2.40 Frostschutzschicht (Straßenbau) Baustoffgemisch 0/45**
Liefern, einbauen und verdichten von
Frostschutzmaterial Baustoffgemisch 0/45
als Tragschicht nach ZTVT, einschl. herstellen
eines Planums. Verformungsmodul EV 2 auf der
Oberfläche min. 120 MN/m²

Baustoffgemisch 0/45 mm
Einbaustärke ca. 20 - 50 cm
Menge: 10,000 m³

**1.2.50 Straßenränder von Überwuchs frei machen**
Straßenränder 10-15 cm von Überwuchs
nach Wahl des AN entfernen.
Anfallendes Material geht in Eigentum des AN über,
einschließlich Deponiegebühren.
Menge: 550,000 lfm

**1.2.60 Forstmischung**
*** Bedarfsposition mit GB
Liefern, einbauen und verdichten von Forstmischung
für den Bankettbereich,
Einbaustärke ca. 8 cm,
Abrechnung nach Lieferscheinen.
Der Einbau erfolgt nach Absprache mit der Bauleitung.
Material. 0/16 Kies-Schotter
Farbe: grau
Menge: 15,000 t

#### Titel 1.3 Straßenbau (bituminöse Arbeiten)

**1.3.10 Oberbau bituminös bzw. Teer schneiden**
Oberbau senkrecht schneiden, einschl. aller
erforderlichen Nebenarbeiten und Materialien.

Dicke 4-15 cm
Menge: 150,000 m

**1.3.20 Oberbau bituminös aufnehmen**
Oberbau aufbrechen, aufnehmen und abfahren.
Der Oberbau geht in das Eigentum des AN über
und ist zu entsorgen, einschl. Deponiegebühren.
Dicke 4 - 15 cm.
Bituminöser Oberbau
Menge: 100,000 m²

**1.3.30 Oberbau Teer aufnehmen**
*** Bedarfsposition mit GB
Oberbau aufbrechen, aufnehmen
und abfahren. Der Oberbau geht in das Eigentum
des AN über, einschl. Entsorgungsgebühr.
Dicke 4 - 15 cm
Teerhaltiger Oberbau
Menge: 1,000 m²

**1.3.40 Bitum. Oberbau fräsen**
Bitum. Oberbau fräsen in der Fahrbahn, Anschlussflächen,
und Nebenflächen.
Tiefe 60 bis 100 mm. Nicht fest haftende
Schichten lösen. Anfallende Stoffe gehen in das
Eigentum des AN über und sind zu beseitigen,
einschließlich Deponiegebühren.
Menge: 350,000 m²

**1.3.50 Unterlage reinigen**
Unterlage reinigen. Anfallendes Material der
Verwertung nach Wahl des AN zuführen.
Unterlage = Asphaltbefestigung.
Reinigung mit Wasserhochdruck nach Fräßarbeiten.
Unterlage muss staubfrei sein.
Lose Bestandteile von Schadstellen aufnehmen.
Selbstaufnehmende Kehrmaschine.
Menge: 1500,000 m²

**1.3.60 Bitumendichtungsband (TOK-Band)**
Anschlüsse an bestehende Asphaltdecken
oder Bauteile in der Dicke der Asphaltschicht
mit schmelzbarem Bitumen-Dichtungs-
band herstellen.
Vor dem Einbau der Asphaltschicht vorhandene
Wandungen säubern, soweit erforderlich
trocknen und mit Voranstrich versehen.
Nach dem Trocknen des Voranstriches,
Dichtungsband an der zu verklebenden
Seite leicht anschmelzen und an die Wandung
gleichmäßig anpressen.
Die Herstellerangaben sind einzuhalten.
Anschluss längs und quer.
Dicke der Asphaltdecke bis 80 mm.
Menge: 150,000 m

**1.3.70 Bitumenemulsion aufsprühen**
Bitumenemulsion zur Herstellung des Schichtenverbundes
aufsprühen.
Mit Rampenspritzgerät.
Bindemittel = C60BP1-S.
Bindemittelmenge = 300 g/m2.
Vor Einbau Deckschicht, Tragdeckschicht, Vorprofil
Menge: 1500,000 m²

**1.3.80 Vorprofil AC16 TD**
Liefern und Einbauen von Asphaltbeton als Vorprofil.
In den EP sind alle erforderlichen Nebenarbeiten
mit einzurechnen. Nachweis nach Lieferscheinen.
Die Lieferscheine sind am Tag des Materialeinbaus
unaufgefordert der Bauleitung zu übergeben.

Einbauverfahren nach Wahl des Auftragnehmers.
Menge: 70,000 t

**1.3.90 Tragdeckschicht AC16 TD (Maschineneinbau)**
Einbau in Fahrbahnen.
Einbaugewicht:  192 kg/m2
Mischgut:  0/16 mm
Bindemittel:  70/100

Nachweis nach Lieferscheinen.
Die Lieferscheine sind am Tag des Materialeinbaus
unaufgefordert der Bauleitung zu übergeben.
Menge: 1200,000 m²

**1.3.100 Tragdeckschicht AC16 TD (Maschineneinbau)**
Einbau in Fahrbahnen.
Einbaugewicht:  144 kg/m2
Mischgut:  0/16 mm
Bindemittel:  70/100

Nachweis nach Lieferscheinen.
Die Lieferscheine sind am Tag des Materialeinbaus
unaufgefordert der Bauleitung zu übergeben.
Menge: 300,000 m²

**1.3.110 Tragdeckschicht AC16 TD (Handeinbau)**
wie Pos. 1.3.90 und 1.3.100, jedoch Handeinbau
Menge: 100,000 m²

#### Titel 1.4 Taglohnarbeiten

*Hinweis*
Für die im Stundenlohn aufgeführten Arbeiten werden
einschließlich Stellen und Unterhalten der
erforderlichen Werkzeuge und Baugeräte und des
Bedienungspersonals berechnet:
Die einzelnen Geräte werden nur nach den unten
aufgeführten Einheitspreisen bezahlt, gleichgültig, ob
das tatsächliche eingesetzte Gerät eine größere t- oder
PS-Leistung hat, als das angebotene.
Taglohnarbeiten dürfen nur auf ausdrückliche Anordnung
der Bauleitung oder Bauherrschaft ausgeführt werden.
Alle eigenmächtig ausgeführten Arbeiten werden nicht
anerkannt. Materialien sind frei Baustelle anzubieten.

Die Stundenlohnnachweise (Rapport) sind unverzüglich
der Bauleitung oder dem Bauherrn  zur Genehmigung
vorzulegen. Die Stundenlohnnachweise müssen die Namen
der ausführenden Personen, sowie die ausgeführten
Arbeiten sowie Materialien enthalten.

Die Taglöhne sind auf Grundlage der gültigen Tariflöhne
zuzüglich der Zuschläge für Soziallasten zu ermitteln.
Falls nötig wird der Nachweis verlangt. Vergütung der
Taglöhne ab Baustelle, keine An- und Abfahrt wird
vergütet.

**1.4.10 Vorarbeiter**
Menge: 1,000 h

**1.4.20 Facharbeiter**
Menge: 1,000 h

**1.4.30 Bauhelfer**
Menge: 1,000 h

**1.4.40 LKW m.B. (bis 12 t)**
Menge: 1,000 h

**1.4.50 LKW .m.B.(über 12 t)**
Menge: 1,000 h

**1.4.60 Bagger 0,6 - 1,0 m³ Löffelinhalt m.B.**
Menge: 1,000 h

**1.4.70 Schaufellader m.B.**
Menge: 1,000 h

### Abschnitt 2 Maßnahme Winden im Elztal

#### Titel 2.1 Baustelleneinrichtung

**2.1.10 Einr.Räum.Vorh.**
*** Pauschalposition
Einrichten und Räumen der Baustelle
Folgende Leistungen werden abgegolten:
An- u. Abtransport, sowie mehrmaliges Aufstellen
und Abbauen aller für die Bauarbeiten benötigen
Geräte und Maschinen während der gesamten Bauzeit.-
Anmieten privater Lagerplätze-Wiederinstandsetzen aller
benötigten Lagerplätze
und deren Zufahrtswege-Abbau, Unterhalt und Abfuhr von
Baubüros, Baucontainer, Werkzeugcontainer etc.-Auf- und Abbau sowie
mehrmaliges Umsetzen der Verkehrssicherungsmaßnahmen nach StVO gemäß den Auflagen und Bestimmungen der Behörden während
der gesamten Bauzeit.
Die Kosten für die Vorhaltung und den Betrieb der
Maschinen, Geräte, Treib- und Schmiermittel, Anlagen sowie Löhne
und Auslösungen sind in die Einheitspreise einzurechnen.
In den EP sind die drei örtlich getrennten Baumaßnahmen (ca. 2-3km),
in der Gemeinde Winden im Elztal mit einzurechnen.
Menge: 1,000 psch

**2.1.20 Kennzeichnen der Baustelle**
*** Pauschalposition
Dazu gehört die Einholung der erforderlichen
verkehrsrechtlichen Genehmigung inkl. Genehmigungsgebühr beim Landratsamt Emmendingen.

Verkehrssicherung und -Regelung mit den erforderlichen
Verkehrs- u. Hinweiszeichen, Schutz- u.
Sicherheitseinrichtungen,
nach den Vorschriften der Straßenverkehrsordnung,
ausgenommen Ampelanlagen.
Während der Bauzeit aufstellen, vorhalten und
mehrmaliges Umsetzen und abbauen. Es sind nur reflektierende
Verkehrszeichen zu verwenden.
Arbeiten für die Verkehrsbeschilderungen und deren
Unterhaltung sind mit einzurechnen.
In den EP sind die zwei örtlich getrennten Baumaßnahmen (ca. 2km),
in der Gemeinde Winden im Elztal mit einzurechnen.
Menge: 1,000 psch

#### Titel 2.2 Erdarbeiten

**2.2.10 Bodenaushub**
Lösen und laden von Boden der Boden-Klasse 3-5.
Herstellen eines Erdplanums, Verdichten des Erdplanums.
Aushubmaterial laden und auf eine geeignete Deponie fahren.
Aushubmaterial geht in Eigentum des AN,
inkl. Deponiegebühren.
Menge: 25,000 m³

**2.2.20 Zulage Handschacht**
Handschacht als Zulage zur Vorposition
in Absprache mit der Bauleitung.
Menge: 5,000 m³

**2.2.30 Unterlage profilieren**
Unterlage aus Schicht ohne Bindemittel auf Sollhöhe
profilieren und verdichten.
Ggf. Material 0/45 für Profilausgleich bis 5 cm liefern oder
überschüssiges Material entfernen.
Material der Unterlage: Kies, Kies-Sand-Gemisch.
Verformungsmodul der profilierten Unterlage 100MN/m2.
Menge: 75,000 m²

**2.2.40 Frostschutzschicht (Straßenbau) Baustoffgemisch 0/45**
Liefern, einbauen und verdichten von
Frostschutzmaterial Baustoffgemisch 0/45
als Tragschicht nach ZTVT, einschl. herstellen
eines Planums. Verformungsmodul EV 2 auf der
Oberfläche min. 120 MN/m²

Baustoffgemisch 0/45 mm
Einbaustärke ca. 20 cm
Menge: 25,000 m³

**2.2.50 Forstmischung**
*** Bedarfsposition mit GB
Liefern, einbauen und verdichten von Forstmischung
für den Bankettbereich, Anschluss an Forst-,Waldweg
Einbaustärke ca. 8 cm,
Abrechnung nach Lieferscheinen.
Der Einbau erfolgt nach Absprache mit der Bauleitung.
Material. 0/16 Kies-Schotter
Farbe: grau
Menge: 20,000 t

#### Titel 2.3 Straßenbau (bituminöse Arbeiten)

**2.3.10 Oberbau bituminös bzw. Teer schneiden**
Oberbau senkrecht schneiden, einschl. aller
erforderlichen Nebenarbeiten und Materialien.

Dicke 4-15 cm
Menge: 50,000 m

**2.3.20 Oberbau bituminös aufnehmen**
Oberbau aufbrechen, aufnehmen und abfahren.
Der Oberbau geht in das Eigentum des AN über
und ist zu entsorgen, einschl. Deponiegebühren.
Dicke 4 - 15 cm.
Bituminöser Oberbau
Menge: 120,000 m²

**2.3.30 Oberbau Teer aufnehmen**
*** Bedarfsposition mit GB
Oberbau aufbrechen, aufnehmen
und abfahren. Der Oberbau geht in das Eigentum
des AN über, einschl. Entsorgungsgebühr.
Dicke 4 - 15 cm
Teerhaltiger Oberbau
Menge: 1,000 m²

**2.3.40 Unterlage reinigen**
Unterlage reinigen. Anfallendes Material der
Verwertung nach Wahl des AN zuführen.
Unterlage = Asphaltbefestigung.
Reinigung mit Wasserhochdruck nach Fräßarbeiten.
Unterlage muss staubfrei sein.
Lose Bestandteile von Schadstellen aufnehmen.
Selbstaufnehmende Kehrmaschine.
Menge: 2100,000 m²

**2.3.50 Bitumendichtungsband (TOK-Band)**
Anschlüsse an bestehende Asphaltdecken
oder Bauteile in der Dicke der Asphaltschicht
mit schmelzbarem Bitumen-Dichtungs-
band herstellen.
Vor dem Einbau der Asphaltschicht vorhandene
Wandungen säubern, soweit erforderlich
trocknen und mit Voranstrich versehen.
Nach dem Trocknen des Voranstriches,
Dichtungsband an der zu verklebenden
Seite leicht anschmelzen und an die Wandung
gleichmäßig anpressen.
Die Herstellerangaben sind einzuhalten.
Anschluss längs und quer.
Dicke der Asphaltdecke bis 80 mm.
Menge: 50,000 m

**2.3.60 Bitumenemulsion aufsprühen**
Bitumenemulsion zur Herstellung des Schichtenverbundes
aufsprühen.
Mit Rampenspritzgerät.
Bindemittel = C60BP1-S.
Bindemittelmenge = 300 g/m2.
Vor Einbau Deckschicht, Tragdeckschicht, Vorprofil
Menge: 2100,000 m²

**2.3.70 Vorprofil AC16 TD**
Liefern und Einbauen von Asphaltbeton als Vorprofil.
In den EP sind alle erforderlichen Nebenarbeiten
mit einzurechnen. Nachweis nach Lieferscheinen.
Die Lieferscheine sind am Tag des Materialeinbaus
unaufgefordert der Bauleitung zu übergeben.

Einbauverfahren nach Wahl des Auftragnehmers.
Menge: 50,000 t

**2.3.80 Tragdeckschicht AC16 TD (Maschineneinbau)**
Einbau in Fahrbahnen.
Einbaugewicht:  192 kg/m2
Mischgut:  0/16 mm
Bindemittel:  70/100

Nachweis nach Lieferscheinen.
Die Lieferscheine sind am Tag des Materialeinbaus
unaufgefordert der Bauleitung zu übergeben.
Menge: 2100,000 m²

**2.3.90 Tragdeckschicht AC16 TD (Handeinbau)**
wie Pos. 2.3.80, jedoch Handeinbau
Menge: 100,000 m²

#### Titel 2.4 Bordsteine und Rinnen

**2.4.10 Betonbordsteine 10/30 cm (Kleinmengen)**
*** Bedarfsposition mit GB
"Kleinmengen, Einzelsteine"
Bordstein aus Beton liefern und setzen, DIN EN 1340
i.V.m. DIN 483 "neu",
10/30, verlegen mit Bettung und Rückstütze,
Bettung und Rückenstützen DIN 18318 aus
Beton C 12/15 DIN EN 206-1, Bettungsdicke 20 cm,
Breite der Rückenstütze 15 cm,
Borde engfugig verlegen,
Beton liefern, erforderliche Erdarbeiten ausführen.

Farbe: Graubeton mit Granitvorsatz
Form: Tiefbord 10/30 cm
Menge: 5,000 m

**2.4.20 Bordsteine aufnehmen (Kleinmengen)**
*** Bedarfsposition mit GB
"Kleinmengen, Einzelsteine"
Bordsteine aufnehmen, Bordsteine aus Beton oder Granit
ca. 15/30, 15/22 und 10/30 cm als Rund-, Hoch oder Tiefbord
in Beton oder Mörtel versetzt aufnehmen,
Unterbeton, ca. 15 cm dick,
und Rückstütze aufbrechen.
Sämtliche Steine und übriges Aufbruchgut
in Eigentum des AN übernehmen,
von der Baustelle entfernen und
einer Wiederverwendung zuführen,
inkl. Deponiegebühr.
Menge: 5,000 m

**2.4.30 Bordsteine auf Passmaß trennen**
*** Bedarfsposition mit GB
Bordsteine/Rinnenplatten auf Passmaß trennen.
Bordsteine/Rinnenplatten aus Beton, ca. 10/30 cm.
Menge: 5,000 St

#### Titel 2.5 Taglohnarbeiten

*Hinweis*
Für die im Stundenlohn aufgeführten Arbeiten werden
einschließlich Stellen und Unterhalten der
erforderlichen Werkzeuge und Baugeräte und des
Bedienungspersonals berechnet:
Die einzelnen Geräte werden nur nach den unten
aufgeführten Einheitspreisen bezahlt, gleichgültig, ob
das tatsächliche eingesetzte Gerät eine größere t- oder
PS-Leistung hat, als das angebotene.
Taglohnarbeiten dürfen nur auf ausdrückliche Anordnung
der Bauleitung oder Bauherrschaft ausgeführt werden.
Alle eigenmächtig ausgeführten Arbeiten werden nicht
anerkannt. Materialien sind frei Baustelle anzubieten.

Die Stundenlohnnachweise (Rapport) sind unverzüglich
der Bauleitung oder dem Bauherrn  zur Genehmigung
vorzulegen. Die Stundenlohnnachweise müssen die Namen
der ausführenden Personen, sowie die ausgeführten
Arbeiten sowie Materialien enthalten.

Die Taglöhne sind auf Grundlage der gültigen Tariflöhne
zuzüglich der Zuschläge für Soziallasten zu ermitteln.
Falls nötig wird der Nachweis verlangt. Vergütung der
Taglöhne ab Baustelle, keine An- und Abfahrt wird
vergütet.

**2.5.10 Vorarbeiter**
Menge: 1,000 h

**2.5.20 Facharbeiter**
Menge: 1,000 h

**2.5.30 Bauhelfer**
Menge: 1,000 h

**2.5.40 LKW m.B. (bis 12 t)**
Menge: 1,000 h

**2.5.50 LKW .m.B.(über 12 t)**
Menge: 1,000 h

**2.5.60 Bagger 0,6 - 1,0 m³ Löffelinhalt m.B.**
Menge: 1,000 h

**2.5.70 Schaufellader m.B.**
Menge: 1,000 h

**2.5.80 Beton C12/C15**
Menge: 1,000 m³

**2.5.90 Beton abbrechen in Kleinmengen**
Beton entlang Gebäuden, Mauern, Borsteinen, Einlaufschächten etc. in Kleinflächen und Kleinmengen unter 1 m2 bzw. 0,2 m3
zusammenhängende Fläche/ Masse mit Kleingerät von Hand
abbrechen.
Material = Beton/Stahlbeton,
Abbruchgut der Verwertung nach Wahl des AN
zuführen.
Abgerechnet wird die feste Masse des abzubrechenden
Materials nach Aufmass
Menge: 1,000 m³

### Abschnitt 3 Maßnahme Elzach

#### Titel 3.1 Baustelleneinrichtung

**3.1.10 Einr.Räum.Vorh.**
*** Pauschalposition
Einrichten und Räumen der Baustelle
Folgende Leistungen werden abgegolten:
An- u. Abtransport, sowie mehrmaliges Aufstellen
und Abbauen aller für die Bauarbeiten benötigen
Geräte und Maschinen während der gesamten Bauzeit.-
Anmieten privater Lagerplätze-Wiederinstandsetzen aller
benötigten Lagerplätze
und deren Zufahrtswege-Abbau, Unterhalt und Abfuhr von
Baubüros, Baucontainer, Werkzeugcontainer etc.-Auf- und Abbau sowie
mehrmaliges Umsetzen der Verkehrssicherungsmaßnahmen nach StVO gemäß den Auflagen und Bestimmungen der Behörden während
der gesamten Bauzeit.
Die Kosten für die Vorhaltung und den Betrieb der
Maschinen, Geräte, Treib- und Schmiermittel, Anlagen sowie Löhne
und Auslösungen sind in die Einheitspreise einzurechnen.
Menge: 1,000 psch

**3.1.20 Kennzeichnen der Baustelle**
*** Pauschalposition
Dazu gehört die Einholung der erforderlichen
verkehrsrechtlichen Genehmigung inkl. Genehmigungsgebühr beim Landratsamt Emmendingen.

Verkehrssicherung und -Regelung mit den erforderlichen
Verkehrs- u. Hinweiszeichen, Schutz- u.
Sicherheitseinrichtungen,
nach den Vorschriften der Straßenverkehrsordnung,
ausgenommen Ampelanlagen.
Während der Bauzeit aufstellen, vorhalten und
mehrmaliges Umsetzen und abbauen. Es sind nur reflektierende
Verkehrszeichen zu verwenden.
Arbeiten für die Verkehrsbeschilderungen und deren
Unterhaltung sind mit einzurechnen.
Menge: 1,000 psch

#### Titel 3.2 Erdarbeiten

**3.2.10 Bodenaushub**
Lösen und laden von Boden der Boden-Klasse 3-5.
Herstellen eines Erdplanums, Verdichten des Erdplanums.
Aushubmaterial laden und auf eine geeignete Deponie fahren.
Aushubmaterial geht in Eigentum des AN,
inkl. Deponiegebühren.
Menge: 40,000 m³

**3.2.20 Zulage Handschacht**
Handschacht als Zulage zur Vorposition
in Absprache mit der Bauleitung.
Menge: 5,000 m³

**3.2.30 Unterlage profilieren**
Unterlage aus Schicht ohne Bindemittel auf Sollhöhe
profilieren und verdichten.
Ggf. Material 0/45 für Profilausgleich bis 5 cm liefern oder
überschüssiges Material entfernen.
Material der Unterlage: Kies, Kies-Sand-Gemisch.
Verformungsmodul der profilierten Unterlage 100MN/m2.
Menge: 250,000 m²

**3.2.40 Frostschutzschicht (Straßenbau) Baustoffgemisch 0/45**
Liefern, einbauen und verdichten von
Frostschutzmaterial Baustoffgemisch 0/45
als Tragschicht nach ZTVT, einschl. herstellen
eines Planums. Verformungsmodul EV 2 auf der
Oberfläche min. 120 MN/m²

Baustoffgemisch 0/45 mm
Einbaustärke ca. 20 - 50 cm
Menge: 25,000 m³

#### Titel 3.3 Straßenbau (bituminöse Arbeiten)

**3.3.10 Oberbau bituminös bzw. Teer schneiden**
Oberbau senkrecht schneiden, einschl. aller
erforderlichen Nebenarbeiten und Materialien.

Dicke 4-15 cm
Menge: 25,000 m

**3.3.20 Oberbau bituminös aufnehmen**
Oberbau aufbrechen, aufnehmen und abfahren.
Der Oberbau geht in das Eigentum des AN über
und ist zu entsorgen, einschl. Deponiegebühren.
Dicke 4 - 15 cm.
Bituminöser Oberbau
Menge: 30,000 m²

**3.3.30 Oberbau Teer aufnehmen**
*** Bedarfsposition mit GB
Oberbau aufbrechen, aufnehmen
und abfahren. Der Oberbau geht in das Eigentum
des AN über, einschl. Entsorgungsgebühr.
Dicke 4 - 15 cm
Teerhaltiger Oberbau.
Menge: 1,000 m²

**3.3.40 Bitum. Oberbau fräsen**
Bitum. Oberbau fräsen in der Fahrbahn, Anschlussflächen,
und Nebenflächen.
Tiefe bis ca. 40 mm. Nicht fest haftende
Schichten lösen. Anfallende Stoffe gehen in das
Eigentum des AN über und sind zu beseitigen,
einschließlich Deponiegebühren.
Menge: 510,000 m²

**3.3.50 Unterlage reinigen**
Unterlage reinigen. Anfallendes Material der
Verwertung nach Wahl des AN zuführen.
Unterlage = Asphaltbefestigung.
Reinigung mit Wasserhochdruck nach Fräßarbeiten.
Unterlage muss staubfrei sein.
Lose Bestandteile von Schadstellen aufnehmen.
Selbstaufnehmende Kehrmaschine.
Menge: 510,000 m²

**3.3.60 Bitumendichtungsband (TOK-Band)**
Anschlüsse an bestehende Asphaltdecken
oder Bauteile in der Dicke der Asphaltschicht
mit schmelzbarem Bitumen-Dichtungs-
band herstellen.
Vor dem Einbau der Asphaltschicht vorhandene
Wandungen säubern, soweit erforderlich
trocknen und mit Voranstrich versehen.
Nach dem Trocknen des Voranstriches,
Dichtungsband an der zu verklebenden
Seite leicht anschmelzen und an die Wandung
gleichmäßig anpressen.
Die Herstellerangaben sind einzuhalten.
Anschluss längs und quer.
Dicke der Asphaltdecke bis 80 mm.
Menge: 25,000 m

**3.3.70 Bitumenemulsion aufsprühen**
Bitumenemulsion zur Herstellung des Schichtenverbundes
aufsprühen.
Mit Rampenspritzgerät.
Bindemittel = C60BP1-S.
Bindemittelmenge = 300 g/m2.
Vor Einbau Deckschicht, Tragdeckschicht, Vorprofil
Menge: 510,000 m²

**3.3.80 Tragschicht AC16 TS (Handeinbau)**
Einbau in Fahrbahnen.
Einbaugewicht:  192 kg/m2
Mischgut:  0/22 mm
Bindemittel:  70/100

Nachweis nach Lieferscheinen.
Die Lieferscheine sind am Tag des Materialeinbaus
unaufgefordert der Bauleitung zu übergeben.
Menge: 250,000 m²

**3.3.90 Deckschicht AC 8 DN (Maschineneinbau)**
Einbau in Fahrbahnen.
Einbaugewicht:  100 kg/m2
Mischgut:  0/8 mm
Bindemittel:  70/100

Nachweis nach Lieferscheinen.
Die Lieferscheine sind am Tag des Materialeinbaus
unaufgefordert der Bauleitung zu übergeben.
Menge: 760,000 m²

**3.3.100 Deckschicht AC 8 DN (Handeinbau)**
wie 3.3.90, jedoch Handeinbau
Menge: 100,000 m²

#### Titel 3.4 Taglohnarbeiten

*Hinweis*
Für die im Stundenlohn aufgeführten Arbeiten werden
einschließlich Stellen und Unterhalten der
erforderlichen Werkzeuge und Baugeräte und des
Bedienungspersonals berechnet:
Die einzelnen Geräte werden nur nach den unten
aufgeführten Einheitspreisen bezahlt, gleichgültig, ob
das tatsächliche eingesetzte Gerät eine größere t- oder
PS-Leistung hat, als das angebotene.
Taglohnarbeiten dürfen nur auf ausdrückliche Anordnung
der Bauleitung oder Bauherrschaft ausgeführt werden.
Alle eigenmächtig ausgeführten Arbeiten werden nicht
anerkannt. Materialien sind frei Baustelle anzubieten.

Die Stundenlohnnachweise (Rapport) sind unverzüglich
der Bauleitung oder dem Bauherrn  zur Genehmigung
vorzulegen. Die Stundenlohnnachweise müssen die Namen
der ausführenden Personen, sowie die ausgeführten
Arbeiten sowie Materialien enthalten.

Die Taglöhne sind auf Grundlage der gültigen Tariflöhne
zuzüglich der Zuschläge für Soziallasten zu ermitteln.
Falls nötig wird der Nachweis verlangt. Vergütung der
Taglöhne ab Baustelle, keine An- und Abfahrt wird
vergütet.

**3.4.10 Vorarbeiter**
Menge: 1,000 h

**3.4.20 Facharbeiter**
Menge: 1,000 h

**3.4.30 Bauhelfer**
Menge: 1,000 h

**3.4.40 LKW m.B. (bis 12 t)**
Menge: 1,000 h

**3.4.50 LKW .m.B.(über 12 t)**
Menge: 1,000 h

**3.4.60 Bagger 0,6 - 1,0 m³ Löffelinhalt m.B.**
Menge: 1,000 h

**3.4.70 Schaufellader m.B.**
Menge: 1,000 h
